# Geh-/Radweg entlang des Schafgrabens
Angebotsaufforderung (GAEB DA XML 3.1, DA83)
Projekt: 290114
Beschreibung: Geh-/ Radweg entlang des Schafgrabens
Währung: EUR
Auftraggeber: Stadt Potsdam
Erstellt mit: SOFTTECH GmbH / GXML Toolbox V3.3 R20230503, AVANTI pro 2025, 21.07.2026

## Leistungsverzeichnis Beleuchtungskabel + Geländer
Datum: 15.01.2026

### Gewerk 01 ALLGEMEINE LEISTUNGEN

#### Titel 01.01 Bauvorbereitung

**01.01.0010 Baustelle einrichten Sämtl.LV-Abschn. Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, da vom AG keine zur Verfügung gestellt werden können. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Voraussichtliche Abrechnungsmenge: 1,000
Leistungsbereich: 101

**01.01.0020 Baustelle räumen Sämtl. LV-Abschn.**
StL-Nr. 1910111201
Baustelle von allen Geräten, Anlagen, Einrichtungen und
dgl. räumen. Benutzte Flächen und Wege entsprechend dem
ursprünglichen Zustand herrichten. Soweit nicht für
bestimmte Leistungen für das Räumen der Baustelle gesonderte Positionen im Leistungsverzeichnis enthalten
sind, gilt die Pauschale
für alle Leistungen sämtlicher Abschnitte des Leistungsverzeichnisses.
Menge: 1,000 Psch
Voraussichtliche Abrechnungsmenge: 1,000
Leistungsbereich: 101

**01.01.0030 Lichtraumprofilschnitt**
Äste mit seitlicher Ausdehnung in das Lichtraumprofil auf erforderlichen Lichtraum zurückschneiden.
Lichtraumprofil entsprechend Verkehrs- und Sicherheitsraum der Richtlinie für die Anlage von Stadtstraßen.
Trockenes und bruchgefaehrdetes Holz, sich reibende und
kreuzende Aeste sowie Zwiesel und ueberzaehlige Staender entfernen.
Schnittflaechen ueber DU = 5 cm mit dauerelastischem
Wundverschlussmittel behandeln.
Feinholzbereich (DU = 2 - 5 cm) um ca. 25 v.H.
reduzieren.
Baumhoehe ueber 10 bis 20 m,
Traufendurchmesser ueber 5 bis 10 m.
Schnittgut in Eigentum des AN uebernehmen und von
der Baustelle entfernen.
Abrechnung erfolgt nach Länge des beidseitig durchgeführten Lichtraumprofilschnittes.
Menge: 220,000 m

**01.01.0040 Schutz für Baumstamm herstellen StU bis 50 cm Polst.flex.kokos Brett 2**
StL-Nr. 21107004121201
Schutz für Baumstamm durch Mantel mit Polsterung herstellen und während der Bauzeit vor- und unterhalten.
Der Mantel darf den Baumstamm und die Wurzelanläufe
nicht berühren.
Stammumfang bis 50 cm.
Polsterung des Stammes mit flexiblen Kunststoff-
Drainrohren, kokosummantelt.
Mantel aus Brettern, 24 mm dick, lückenlos befestigen.
Mantelhöhe mindestens 2,50 m.
Schutz nach Beendigung der Bauarbeiten abbauen und nach
Wahl des AN verwerten.
Menge: 4,000 St
Leistungsbereich: 107

**01.01.0050 Schutz für Baumstamm herstellen StU ü. 50-100 cm Polst.flex.kokos Bret**
StL-Nr. 21107004221201
Schutz für Baumstamm durch Mantel mit Polsterung herstellen und während der Bauzeit vor- und unterhalten.
Der Mantel darf den Baumstamm und die Wurzelanläufe
nicht berühren.
Stammumfang über 50 bis 100 cm.
Polsterung des Stammes mit flexiblen Kunststoff-
Drainrohren, kokosummantelt.
Mantel aus Brettern, 24 mm dick, lückenlos befestigen.
Mantelhöhe mindestens 2,50 m.
Schutz nach Beendigung der Bauarbeiten abbauen und nach
Wahl des AN verwerten.
Menge: 4,000 St
Leistungsbereich: 107

**01.01.0060 Schutz für Baumstamm herstellen StU ü. 100-150 cm Polst.flex.kokos Bre**
StL-Nr. 21107004321201
Schutz für Baumstamm durch Mantel mit Polsterung herstellen und während der Bauzeit vor- und unterhalten.
Der Mantel darf den Baumstamm und die Wurzelanläufe
nicht berühren.
Stammumfang über 100 bis 150 cm.
Polsterung des Stammes mit flexiblen Kunststoff-
Drainrohren, kokosummantelt.
Mantel aus Brettern, 24 mm dick, lückenlos befestigen.
Mantelhöhe mindestens 2,50 m.
Schutz nach Beendigung der Bauarbeiten abbauen und nach
Wahl des AN verwerten.
Menge: 4,000 St
Leistungsbereich: 107

**01.01.0070 Suchgraben herstellen Tiefe bis 1,25 m nur Handschacht. Boden einb.u.v**
StL-Nr. 21108911011001
Suchgraben nach Unterlagen des AG einschließlich Handschachtung herstellen. Aushub zur Wiederverwendung
seitlich lagern. Beschreibung der Homogenbereiche nach
Unterlagen des AG. Abgerechnet wird nach Abtragsprofilen.
Grabentiefe bis 1,25 m.
Nur Handschachtung.
Seitlich gelagerten Boden einbauen und verdichten.
Menge: 10,000 m3
Leistungsbereich: 108

#### Titel 01.02 Bauwerkssicherung / Ausstattung

**01.02.0010 Bauzaun aufstellen und entfernen, vandalismus sichere Zaunhöhe**
Bauzaun nach Unterlagen des AG einschl. der erforderlichen Tore und Pfosten standsicher aufstellen, während
der Bauzeit vorhalten und unterhalten sowie nach Beendigung der Bauzeit entfernen. 70 v.H. des Preises werden nach Aufstellen, der Rest nach Entfernen des Bauzaunes vergütet.
Zaunhöhe=vandalismussicherer Höhe
Zaun aus Stahlgitter-Fertigteilen.
Menge: 100,000 m

**01.02.0020 Bauzaun umsetzen**
Bauzaun innerhalb der Baustelle umsetzen. Nicht wiederverwertbare Teile ersetzen.
Zaun aus Stahlgitter-Fertigteilen.
Menge: 100,000 m

**01.02.0030 Zulage für Arbeit mit Klein-Geräten, wegen Durchfahrtsbreite < 2,80 m**
Zulage für die Durchführung der Arbeiten der Baumaßmahme mit Klein-Geräten, wegen der vorhandenen Durchfahrtsbreite zum Baugebiet  < 2,80 m
Menge: 1,000 psch
Voraussichtliche Abrechnungsmenge: 1,000

#### Titel 01.03 Verkehrssicherung

**01.03.0010 Verkehrssich. läng. Dauer aufbauen Arbeitsstelle VZ-Plan des AG außer**
StL-Nr. 2110510511100100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder außer Kraft setzen wird gesondert vergütet.
Verkehrsrechtliche Anordnung nach Unterlagen des AG
einholen und zugehörige Unterlagen erstellen. Erforderliche Ortsbesichtigungen zur Erstellung der Planunterlagen für die verkehrsrechtliche Anordnung durchführen.
Menge: 1,000 Psch
Voraussichtliche Abrechnungsmenge: 1,000
Leistungsbereich: 105

**01.03.0020 Verkehrssich. läng. Dauer vorhalten wie Vorposition**
StL-Nr. 2110511010
Verkehrssicherung längerer Dauer vorhalten, warten, instand setzen und betreiben. Vorübergehende Verkehrssicherungsmaßnahmen durchführen. Die Kontrolle der Verkehrssicherung wird gesondert vergütet.
Verkehrssicherung wie in Vorposition beschrieben.
Menge: 40,000 d
Leistungsbereich: 105

**01.03.0030 Verkehrssich. läng. Dauer abbauen VZ-Plan des AG in Kraft ges.**
StL-Nr. 211051201100
Verkehrssicherung an Arbeitsstellen längerer Dauer abbauen. Vorübergehende Verkehrssicherungsmaßnahmen
durchführen. Vorübergehende Markierung entfernen,
transportable Lichtsignalanlage, bauliches Leitelement,
mobile Stauwarnanlage, LED-Anzeigetafel und transportable Schutzeinrichtung abbauen werden gesondert
vergütet.
Nach Verkehrszeichenplan des AG.
Vorhandene Verkehrsschilder wieder in Kraft setzen wird
gesondert vergütet.
Menge: 1,000 Psch
Voraussichtliche Abrechnungsmenge: 1,000
Leistungsbereich: 105

### Gewerk 02 BELEUCHTUNGSKABEL

#### Titel 02.01 Abrissarbeiten

**02.01.0010 Im Boden befindliche Betonfundamente, Platten**
Im Boden befindliche Betonfundamente, Platten u.
Verstärkungen abbrechen, laden u. entsorgen.
Abrechnung nach Abtragsprofilen.
Verwertung nach Wahl des AN. Ordnungsgemäße Verwertung nach Unterlagen des AG nachweisen.
Menge: 5,000 m3

**02.01.0020 Pflasterd.m.Großsteinpfl. aufn. geb. aufnehmen, lagern**
Pflasterdecke mit Großsteinpflastersteinen aus Naturstein aufnehmen.
Aufnehmen der Tragschicht wird nicht gesondert vergütet.

Mit Fugenfüllung aus gebundenem Fugenmaterial.
Bettung aus Beton.
Steine säubern, seitlich lagern für Wiedereinbau
Menge: 5,000 m2
Leistungsbereich: 115

**02.01.0030 Pflasterd.m.Kleinsteinpfl. aufn. 10-12 cm dick ungeb. aufnehmen,lagern**
Pflasterdecke mit Kleinsteinpflastersteinen aus Naturstein aufnehmen.
Aufnehmen der Tragschicht wird gesondert vergütet.
Pflasterstein 10- 12 cm dick.
Mit Fugenfüllung aus ungebundenem Fugenmaterial.
Bettung aus Brechsand- Splitt.
Steine säubern, seitlich lagern für Wiedereinbau
Menge: 5,000 m2
Leistungsbereich: 115

**02.01.0040 Tiefbordsteine Beton abbrechen**
Tiefbordstein aus Beton
Breite 8-10 cm
Höhe 20 - 30 cm,
Rückenstütze aus Beton C12/C15
Unterbeton C12/C15 abbrechen, laden und auf eine AN-Kippe abfahren.
Entsorgungs-Kosten sind im EP zu berücksichtigen.
Erforderliche Erdarbeiten ausführen.
Menge: 5,000 m

**02.01.0050 Betonplatten aufnehmen, säubern und lagern**
Platten aus Beton aufnehmen, säubern und lagern
Breite 40 cm
Höhe 10 cm,
Unterbeton C12/C15 abbrechen,
Steine innerhalb der Baustelle fördern und lagern.
Übriges Aufbruchgut nach Wahl des AN verwerten.
Pflastersteine säubern.
Menge: 5,000 m2

**02.01.0060 Asphaltbefestigung trennen Anbauber. längs schneiden Dicke ü. 6-12 cm**
StL-Nr. 221130381103
Asphaltbefestigung geradlinig trennen.
im Anbaubereich längs zur Fahrbahnachse
Trennen durch Schneiden.
Dicke der Asphaltbefestigung über 6 bis 12 cm.
Menge: 36,000 m
Leistungsbereich: 113

**02.01.0070 Asphaltbefestigung aufnehmen Geh- und Radwege mit SoB Dicke ü. 12-18 c**
Asphaltbefestigung aufbrechen und aufnehmen.
Fläche = Geh- und Radwege.
Einschließlich Unterlage = Schicht ohne Bindemittel.
Dicke der Asphaltbefestigung über 12 cm bis 18 cm.
Gesamtaufbruchtiefe über 45 bis 60 cm.
Aufbruchgut nach Wahl des AN verwerten.
Asphalt ist der Verwertungsklasse A zugeordnet.
Menge: 5,000 m2
Leistungsbereich: 113

#### Titel 02.02 Erdarbeiten

**02.02.0010 Oberboden abtragen und lagern Abtr.über 10-30cm Oberbod.a.lagern Abrec**
Oberboden ggf. einschließlich Vegetationsdecke abtragen
und lagern. Oberboden in regelmäßig geformten Mieten
locker aufsetzen. Ansaat und Mähen einer Decksaat werden gesondert vergütet.
Dicke des Abtrages über 10 bis 30 cm.
Oberboden seitlich lagern
Abrechnung nach Abtragsprofilen.
Menge: 12,000 m3
Leistungsbereich: 106

**02.02.0020 Kabelgraben Tiefe 0,80 m, Boden entsorgen**
Kabelgraben profilgerecht ausheben, laden und
auf eine AN - Kippe abfahren.
Bei Inanspruchnahme einer offiziellen Deponie
sind die Kosten im EP zu beruecksichtigen.
Bodenklasse 3 bis 5 Boden ist teilweise mit
Ziegelresten b.z.w. Bauschutt durchsetzt.
Tiefe:  0,80 m
Breite:  0,30 m
Ausfuehrung im Bereich der Wurzeln (ca. 30 % der Gesamtmenge) in Handschachtung
Menge: 26,000 m3

**02.02.0030 Kabelgraben Tiefe 0,80 m, Boden lagern**
Kabelgraben profilgerecht ausheben, laden und
im Baustellenbereich lagern.
Bodenklasse 3 bis 5 Boden ist teilweise mit
Ziegelresten b.z.w. Bauschutt durchsetzt.
Tiefe:  0,80 m
Breite:  0,30 m
Ausfuehrung im Bereich der Wurzeln (ca. 30 % der Gesamtmenge) in Handschachtung
Menge: 35,000 m3

**02.02.0040 Baugrube an Wurzeln feucht h. Wurzeln schützen**
StL-Nr. 931081502100
Boden für Baugruben unter Schonung vorhandener Bäume
entsprechend DIN 18 920 ausheben.
Berechnet wird der Mehraufwand.
Verletzungen der Baumkrone und des Stammes vermeiden.
Aushub im Bereich der Kronentraufe von Hand ausführen.
Unvermeidbare Wurzelabtrennungen mit glattem Schnitt
durchführen. Schnitt-, Bruch- und Schürfwunden glattschneiden und mit Wundbehandlungsmittel versehen.
Abgerechnet werden die von Hand ausgehobenen Grubenbereiche innerhalb der Kronentraufe von Bäumen.
Wurzelbereiche während der Bauzeit feucht halten.
Wurzeln beim Verfüllen und Verdichten vor Beschädigung schützen, Hohlräume einschlämmen.
Menge: 5,000 m3
Leistungsbereich: 108

**02.02.0050 Schotterrasen-Gemisch einbauen b = 0,50 m**
Schotterrasen-Gemisch einbauen.
Flächen vorbereiten. Mineralstoffe und Oberboden mit
Mischer homogen mischen und profilgerecht
einbauen.
Material= 80 Vol.- v.H. Schotter 5/45 mm aus
gebrochenem Naturstein und 20 Vol.-v.H. Mutterboden.
Nach dem Einstreuen des Saatgutes das Gemisch
standfest verdichten.
Einbau der verdichteten Schicht 0,30m.
Verdichtung auf 80 MN/m2
Einbaubreite 0,50 m.
Mutterboden liefern.
Saatgut 10g/m2einstreuen. Saatgutmischung=
Landschaftsrasen mit Regelsaatgutmischung nach DIN
18917.
Rechtzeitig vor Einbau sind dem AG Eignungsnachweise des Schottermaterials zur Zustimmung vorzulegen.
Einbau jeweils 0,50 m je Fahrbahnseite
Menge: 220,000 m

**02.02.0060 Kreuzungen der Kabel mit Versorgungsleitungen (E.dis,Telekom)**
Kreuzungen der Kabel mit vorhandenen
Versorgungsleitungen (Kabel- und anderen
Fernmeldeeinrichtungen) als Erschwerniszulage einschl. den erforderlichen
Sicherungen.
Kabelbuendel bis zu 5 Kabelstraenge
werden als ein Stueck abgerechnet.
Menge: 10,000 St

**02.02.0070 Kabelschutzrohr DN 100, liefern und verlegen**
Kabelschutzrohr DN 100 PVC
liefern und im offenen Graben verlegen.
Menge: 270,000 m

**02.02.0080 Sand liefern zur Kabelummantelung**
Sand liefern und zur Ummantelung der Kabel
im Kabelgraben und Muffengrube einbauen.
Der Sand ist in Lagen von 20 cm einzubauen und zu verdichten. (97 % der einfachen
Proctordichte).
Die Kabel sind 30 cm abzudecken.
Auffuellung wird abgerechnet bis zum Strassenplanum.
Hoehere Auffuellungen zur Gewaehrleistung des Anlieger-
Baustellenverkehrs sind im EP zu beruecksichtigen.
Menge: 26,000 m3

**02.02.0090 Im Baustellenbereich gelagerten Oberboden wiedereinbauen**
Im Baustellenbereich gelagerten Oberboden wieder einbauen. Abrechnung erfolgt nach Aufmass.
Menge: 12,000 m3

**02.02.0100 Im Baustellenbereich gelagertes Auffüllmaterial wiedereinbauen**
Im Baustellenbereich gelagertes Fuellmaterial zur Auffuellung des Erdaushubes  in Lagen von 30 cm einbauen und auf 97 % der einfachen Proctordichte verdichten.
Abrechnung erfolgt nach Aufmass.
Menge: 35,000 m3

**02.02.0110 Oberboden liefern und andecken im Böschungsbereich**
Oberboden liefern und profilgerecht andecken. Abgerechnet wird nach Auftragsprofilen.
Andeckung im Böschungsbereich
Einbau 3 cm unter Radwegrand.
Dicke der Andeckung über 5 bis 15 cm.
Menge: 6,000 m3
Leistungsbereich: 106

**02.02.0120 Rasenansaat mit RSM herstellen Böschungsbereich**
Rasenansaat mit RSM herstellen. Saatgut ohne Entmischung ausbringen, einarbeiten und andrücken.
Fläche = Böschung
Feinplanum feinkrümelig lockern.
Saatgutmenge = 20 g/m2.
Regelsaatgutmischung (RSM) 7.1.1 Landschaftsrasen -
Standard ohne Kräuter.
Roggentrespe 2 g/m2 beimischen.
Menge: 60,000 m2
Leistungsbereich: 107

#### Titel 02.03 Pflasterarbeiten

**02.03.0010 Frostschutzschicht herstellen Bk100 b.1,0 o.F. 0/32 DPr min. 100 v.H.**
StL-Nr. 2211220920059191
Frostschutzschicht herstellen. Erschwernisse durch
Einbauten, Schächte und Straßenabläufe werden gesondert vergütet.
In Verkehrsflächen der Belastungsklassen Bk100 bis
Bk1,0, ohne Fertiger bei schwieriger Profilgestaltung oder bei zahlreichen Einbauten.
Baustoffgemisch 0/32.
Umweltrelevante Merkmale des Baustoffgemisches
Verdichtungsgrad DPr mindestens 100 v.H.
Einbaudicke
Abgerechnet wird nach Auftragsprofilen.
Menge: 3,000 m3
Leistungsbereich: 112

**02.03.0020 Dynamische Schicht liefern und profilgerecht einbauen, Einbaustärke 6**
Dynamische Schicht liefern und profilgerecht einbauen, Einbaustärke 6 cm, gem. FLL, TL SoB-StB 04, DIN 18035-5, DIN 18315, BBschV, LAGA Z0, auf der vorhandenen Tragschicht einbauen, Einbau erdfeucht, Oberfläche profilgerecht planieren, Einseitiges Gefälle 2%
Material:
frostsicher F1, Kategorie F4 nach TL-Gestein-StB hohe Verschleißbeständigkeit, Körnung 0/16 mm,
Verdichtung: statisch mittels Walze
Ebenheitsanforderung: unter der 4 m Latte < 0,5 cm.
Farbe: passend zur Farbe der Decke
Einbaubreite: < 1,00 m
Menge: 27,000 m2

**02.03.0030 Wassergebundene Wegedecke liefern und profilgerecht einbauen, Einbaust**
Wassergebundene Wegedecke liefern und profilgerecht einbauen, Einbaustärke 4 cm,
gem. FLL, TL SoB-StB 04, DIN 18035-5, DIN 18315, BBschV, LAGA Z0, auf der vorhandenen Dynamischen Schicht einbauen, Einbau erdfeucht, Oberfläche profilgerecht planieren, Einseitiges Gefälle 2%
Material:
frostsicher F1, Kategorie F4 nach TL-Gestein-StB hohe Verschleißbeständigkeit, Körnung 0/8 mm,
Verdichtung: statisch mittels Walze
Ebenheitsanforderung: unter der 4 m Latte < 0,5 cm.
Farbe: grau
Einbaubreite: <1,00 m
Menge: 27,000 m2

**02.03.0040 Grobplanum Gehweg +- 5 cm herstellen**
Grobplanum des Gehweges +- 5 cm herstellen und
verdichten auf 45 MPa/m2 und einem EV1/EV2< 2,5.
Menge: 10,000 m2

**02.03.0050 Feinplanum Gehweg +- 2 cm herstellen**
Feinplanum des Gehweges +- 2 cm herstellen und
verdichten auf 45 MPa/m2 und einem EV1/EV2< 2,5.
Menge: 10,000 m2

**02.03.0060 Schottertragschi- Dicke 23 cm Gehweg EV2 = 80 MPa/m**
Schottertragschicht herstellen.
Einbaudicke 23 cm.
Einbau im Gehweg,
Verformungsmodul EV2 auf der Oberfläche min.
80 MPa/m2.

Körnung 0/45.
Verdichtungsgrad DPr min. 103 v.H., Einbau in 2 Lagen.
Seitliche Abböschungen mit Neigung 1 zu 1,5 anlegen.
Menge: 3,000 m3
Leistungsbereich: 112

**02.03.0070 Tiefbordstein 8/20 liefern, setzen**
Bordstein aus Beton setzen.
Tiefbordstein DIN EN 1340 T 8/20 liefern und mit engen Fugen versetzen.
Rückenstütze aus Beton C12/C15 bis 5 cm unter OK Bordstein, 15 cm breit, herstellen.
Unterbeton C12/C15 20 cm dick, herstellen.
Erforderliche Erdarbeiten ausführen. Bettung aus Kiessand herstellen.
Die DIN 18318 und ZTV P-StB sind zu beachten.
Oberflächenfarbe: grau
Menge: 5,000 m

**02.03.0080 Tiefbordsteine 8/20 schneiden**
Zulage fuer das passgenaue schneiden
der Tiefbordsteine 8/20 mit einer Steintrennsaege.
Menge: 2,000 St

**02.03.0090 Betonplatten ungebunden aus Steinen des AG herstellen**
Betonplatten  ungebunden  verlegen

Bettungsmaterial = Brechsand-Splitt-Gemisch.
Fugenmaterial = Splitt 1/3.
Platten lagern innerhalb der Baustelle. Steine vor dem
Versetzen säubern.
Menge: 5,000 m2
Leistungsbereich: 115

**02.03.0100 Kleinsteinpflasterdecke ungebunden aus Steinen des AG herstellen**
Kleinsteinpflasterdecke ungebunden aus Steinen des AG herstellen.

Bettungsmaterial = Brechsand-Splitt-Gemisch.
Fugenmaterial = Splitt 1/3.
Steine lagern innerhalb der Baustelle. Steine vor dem
Versetzen säubern.
Menge: 5,000 m2
Leistungsbereich: 115

**02.03.0110 Dränbetontragschicht herstellen C20/25, d= 10 cm**
Dränbetontragschicht (DBT) mit von außen zugänglichem
Hohlraumgehalt von mindestens 15 Vol. v. H. herstellen.
Als Unterlage
Dicke
Festigkeitsklasse = C20/25
Menge: 5,000 m2
Leistungsbereich: 114

**02.03.0120 Pflasterd. geb. BW. Großpfl. des AG herst. Flächen ü. 2-10m2**
Pflasterdecke in gebundener Bauweise mit Großpflastersteinen aus Natursteinen des AG herstellen.

Haftzugfestigkeit zwischen Pflasterstein und Bettung
sowie zwischen Pflasterstein und Fugenfüllung im fertigen Zustand mind. 0,6 MPa im Einzelwert.
In Flächen
Einzelflächen über 2,00 bis 10,00 m2.
Pflastersteine lagern im Baustellenbereich, sie sind vor dem Versetzen zu säubern.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Verlegen
Menge: 5,000 m2
Leistungsbereich: 115

**02.03.0130 Zulage Großsteinflaster liefern**
Zulage für das Liefern von Großsteinpflaster für die zuvor genannte Position.
farbe: braunbunt
Menge: 1,000 m2

#### Titel 02.04 Asphaltarbeiten

**02.04.0010 Grobplanum Radweg +- 5 cm herstellen**
Grobplanum des Radweges +- 5 cm herstellen und
verdichten auf 45 MPa/m2 und einem EV1/EV2< 2,5.
Menge: 9,000 m2

**02.04.0020 Feinplanum Radweg +- 2 cm herstellen**
Feinplanum des Radweges +- 2 cm herstellen und
verdichten auf 45 MPa/m2 und einem EV1/EV2< 2,5.
Menge: 9,000 m2

**02.04.0030 Schottertragschicht herstellen Rad- und Gehwege 0/32 natürl. Gstk.**
Schottertragschicht herstellen.
In Verkehrsflächen für Bk 0,3.
Baustoffgemisch 0/32.

Baustoffgemisch aus natürlichen Gesteinskörnungen.
Menge: 3,000 m3
Leistungsbereich: 112

**02.04.0040 Asphalttragsch. aus AC 16 T N herst Bk1,8-Bk0,3 Dicke 7 cm Bitumen 70**
Asphalttragschicht aus Asphalttragschichtmischgut
AC 16 T N herstellen. Anlieferung des Asphaltmischguts
in thermoisolierten Transportbehältern.
In Verkehrsflächen der Belastungsklassen Bk1,8 bis
Bk0,3.
Einbaudicke = 7 cm.
Bindemittel = 70/100.
Menge: 9,000 m2
Leistungsbereich: 113

**02.04.0050 Asphaltdecksch. aus MA 5 N herst. Dicke 3 cm Bitumen 30/45+vvZ ohne**
Asphaltdeckschicht aus Gussasphalt MA 5 N herstellen.
Einbaubreiten nach Unterlagen des AG.
In Verkehrsflächen
Einbaudicke = 3 cm einschl. eingedrückter Abstreukörnung.
Bindemittel = 30/45 mit viskositätsveränderndem Zusatz
bzw. einem entsprechend viskositätsveränderten Bindemittel 30/45.
Gussasphalt ohne Verwendung von Asphaltgranulat.
Einbau von Hand.
Menge: 9,000 m2
Leistungsbereich: 113

**02.04.0060 Gussasphaltoberfläche bearbeiten abstreuen Verfahren B 2/4 PSV (51) lo**
StL-Nr. 23113667521002
Oberfläche der Gussasphaltschicht bearbeiten.
Grobe Gesteinskörnung auf die noch heiße Oberfläche
aufbringen.
Verfahren B, mit Lieferkörnung 2/4.
Grobe Gesteinskörnung = Kategorie PSV angegeben (51).
Erkaltete Asphaltdeckschicht aus Gussasphalt abkehren,
nicht gebundene grobe Gesteinskörnung durch Walzen
lösen und nochmals abkehren. Nicht gebundene und
gelöste Abstreukörnungen nach Wahl des AN verwerten.
Menge: 9,000 m2
Leistungsbereich: 113

**02.04.0070 Anschluss a. Fuge m. Fugenm. herst. versch.Randfugen Deckschicht Tiefe**
StL-Nr. 2311391251011001
Anschluss als Fuge mit Fugenmasse herstellen.
Randfuge vor Borden, Übergängen, Abläufen u.ä.
In der Asphaltdeckschicht ausbilden.
Fugenspalttiefe = 15 mm.
Fugenspaltbreite = 10 mm.
Mit heiß verarbeitbarer Fugenmasse Typ N2, einschließlich zugehörigem und zuvor aufgetragenem Voranstrichmittel.
Menge: 36,000 m
Leistungsbereich: 113

### Gewerk 03 GELÄNDER

#### Titel 03.01 Vorbereitende Arbeiten

**03.01.0010 Werkzeichnung Geländer erstellen**
Erstellung einer Werkzeichnung für das ausgeschriebene Geländer der Position 03.05.0010
Die Werkzeichnung soll folgendes beinhalten:
Lage der Pfosten in Abhängigkeit der Örtlichen Zwangspunkte (Schächte, Bäume, neue Leuchtenstandorte), Abschnittslängen zwischen den Pfosten, Anbindung an bestehendes Holzgeländer
Die neuen Leuchtenstandorte befinden sich in der Flucht des Geländers. Es sind Anfangs- bzw. Endstücke des Geländers vor und hinter den Leuchten und nah am Weg stehenden Bäumen so anzuordnen, dass ein Zwischenraum < 120 mm frei bleibt.

Ausführung erfolgt erst nach Freigabe der Werkzeichnung durch AG
Menge: 1,000 psch
Voraussichtliche Abrechnungsmenge: 1,000

**03.01.0020 Abriss Geländer**
Abriss des vorhandenen Stahlgeländers
h: 0,80 m, Pfostenabstand: 2,00 m
Trennen der Pfosten 20 cm unter GOK
Fundamente und tiefer liegende Abschnitte der Pfosten verbleiben im Baugrund.
Das Geländer abbrechen, laden u. entsorgen.
Abrechnung nach Länge des Geländers
Verwertung nach Wahl des AN. Ordnungsgemäße Verwertung nach Unterlagen des AG nachweisen.
Menge: 200,000 m

#### Titel 03.02 Abrissarbeiten

**03.02.0010 Pflasterd.m.Großsteinpfl. aufn. 12 cm dick ungeb. aufnehmen, lagern**
Pflasterdecke mit Großsteinpflastersteinen aus Naturstein aufnehmen.
Aufnehmen der Tragschicht wird gesondert vergütet.
Pflasterstein ca. 12 cm dick.
Mit Fugenfüllung aus ungebundenem Fugenmaterial.
Bettung aus Brechsand- Splitt.
Steine säubern, seitlich lagern für Wiedereinbau
Menge: 5,000 m2
Leistungsbereich: 115

#### Titel 03.03 Erdarbeiten

**03.03.0010 Boden bzw. Fels lösen, laden und entsorgen**
Boden bzw. Fels aus Abtragsbereichen profilgerecht
lösen, laden und auf eine AN - Kippe abfahren.
Bei Inanspruchnahme einer offiziellen Deponie
sind die Kosten im EP zu beruecksichtigen.
Profilgerecht lösen.
Das Herstellen des Planums wird nicht gesondert
vergütet.
Abrechnung nach Abtragsprofilen.

Tiefe:  1,20 m
Breite:  0,40 m
Länge:  0,40 m
Ausfuehrung teilweise im Wurzelbereich und in Handschachtung.
Menge: 24,000 m3
Leistungsbereich: 106

**03.03.0020 Schalkörper Köcher 400x 400x1200 mm liefern und einbauen**
Innenköcher mit Wellenprofilierung als verlorener Schalkörper
Mit Trapezprofilierung t = 2 cm zur sicheren statischen Übertragung der Durchstanzkräfte
Abmessung 400 x 400 mm, 1200 mm Höhe
Köcher liefern und einbauen
Erdarbeiten werden separat vergütet
Die Vergütung der  Errichtung der Fundamente in den Köchern ist in der Errichtung des Geländers inbegriffen
Menge: 115,000 St

**03.03.0030 Schottertragschi- Dicke 23 cm Gehweg EV2 = 80 MPa/m**
Schottertragschicht herstellen.
Einbaudicke 23 cm.
Einbau im Gehweg,
Verformungsmodul EV2 auf der Oberfläche min.
80 MPa/m2.

Körnung 0/45.
Verdichtungsgrad DPr min. 103 v.H., Einbau in 2 Lagen.
Seitliche Abböschungen mit Neigung 1 zu 1,5 anlegen.
Menge: 2,000 m3
Leistungsbereich: 112

#### Titel 03.04 Pflasterarbeiten

**03.04.0010 Grossteinpflasterdecke ungebunden aus Steinen des AG herstellen**
Großsteinpflasterdecke ungebunden aus Steinen des AG herstellen.

Bettungsmaterial = Brechsand-Splitt-Gemisch.
Fugenmaterial = Splitt 1/3.
Steine lagern innerhalb der Baustelle. Steine vor dem
Versetzen säubern.
Menge: 5,000 m2
Leistungsbereich: 115

**03.04.0020 Zulage Großsteinflaster liefern**
Zulage für das Liefern von Großsteinpflaster für die zuvor genannte Position.
farbe: braunbunt
Menge: 1,000 m2

#### Titel 03.05 Schlosserarbeiten

**03.05.0010 Geländer BAST Gel 7 in RAL 9006 liefern und montieren**
Geschweißtes Stahlgeländer nach Werkzeichnung des AN  einbauen. Einschließlich Fundament Herstellung
 Abgerechnet wird nach Länge des Handlaufs zwischen den
  Achsen der Endpfosten bzw. Endstäbe.
  Rohr Geländer in Böschungen
  Material = Stahl
  Höhe des Geländers '1,20m
  Geländer BAST Gel 7 '
  Ausbildung als Rohrgeländer
Montage im bewehrten Fundament
Geländer in Farbe RAL 9006, Weißaluminium
Fundament
Beton C25/30 XA1+XC2+XF1
Betonstabstahl B500B
Nennmaß der Betonabdeckung 5,5 cm
Fundamentgröße 400 mm x 400 m, Tiefe 1200 mm

Fundament wird im Innenköcher mit Wellenprofilierung als verlorene Schalung hergestellt.
Menge: 220,000 m

**03.05.0020 Zulage Anfang-, End- Stück Geländer**
Zulage für die Errichtung von Anfang- bzw. Endstücken des Geländers.
Zusätzliche Anfang- und Entstücke dienen dem Lückenschluss des Geländers im Bereich von Lampen und Bäumen, die in der Geländerflucht stehen.
zulässige Lücken zwischen Geländer Abschnitten <12 cm
Menge: 24,000 St
